# CHAU - Chausseestraße 7, 10115 Berlin
Angebotsaufforderung (GAEB DA XML 3.3, DA83)
Projekt: CHAU
Währung: EUR
Abgabeort: Covivio Immobilien GmbH Lietzenburger Str. 90 10719 Berlin F
Ausführungsbeginn: 07.07.2025
Ausführungsende: 08.08.2025
Auftraggeber: Covivio Berlin C GmbH, c/o Covivio Immobilien GmbH, Lietzenburger Str. 90, 10719 Berlin, Deutschland, Ansprechpartner Herr Detko, E-Mail Kamil.detko@covivio.immo
Ausführungsort: CHAU, Chausseestraße 7, 10115 Berlin
Erstellt mit: 5 250415, NOVA AVA, 16.04.2025

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung.

Kennzahlen:
Wohneinheiten Bestand  = 29 WE
Wohneinheiten Neu = 2 WE
Treppenhäuser = 3 Stück

Sonstiges:
Als Vorbereitung des Ausbaues ist eine Schwammsanierung und eine Balkenverstärkung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ZUSÄTZLICHE TECHNISCHE VORBEMERKUNGEN - MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## 3124 Maurerarbeiten Hofkeller
Datum: 15.04.2025

### Titel 1 Maurerearbeiten Hofkeller

#### Abschnitt 1.1 Baustelleneinrichtung

**1.1.10 Einrichten, Räumen und Vorhalten der allgemeinen**
Einrichten, Räumen und Vorhalten der allgemeinen Baustelleneinrichtung
Einrichten und Räumen der Baustelle, Vorhalten der allgemeinen
Baustelleneinrichtung für sämtliche in der Leistungsbeschreibung
aufgeführten Leistungen über einen Zeitraum von 4 Wochen.
Die allgemeine Baustelleneinrichtung für die in dem Leistungsverzeichnis
aufgeführten, konkretisierten Leistungen beinhaltet unter anderem auch
sämtliche begleitende Maßnahmen.

Einzurechnen sind insbesondere:
- Einrichtung der vorgesehenen Baustelleneinrichtungsfläche einschl. aller Zufahrten
  durch den AN. Der AN übernimmt damit alle Pflichten
  in öffentlich-rechtlichen Sinne für die gesamte Bauzeit.
- Errichten und Räumen der Baustelle
Menge: 1,000 Stk

**1.1.20 Vorhalten der allgemeinen Baustelleneinrichtung**
Vorhalten der allgemeinen Baustelleneinrichtung für
sämtliche in der Leistungsbeschreibung aufgeführten
Leistungen über die Dauer der vertraglich vereinbarten
Bauzeit hinaus.
Menge: 8,000 Wo

**1.1.30 Baustellen-WC liefern, vorhalten, betreiben, abfahren**
Toilettenkabine, abschließbar mit mindestens 5 Schlüsselsätzen, nach Arbeitsstättenverordnung §45 aufstellen und für die Grundstandzeit vorhalten, unterhalten und wieder entfernen, einschl. wöchentlicheEntleerungen und Reinigungen und eventuellem Austausch der Kabine
Einsatzort: Gehwegbereich, Sondernutzung liegt vor
Menge: 12,000 Wo

**1.1.40 Verlängerung Baustellen-WC, vorhalten, betreiben**
*** Bedarfsposition ohne GB
Verlängerung der Vorhaltung des Baustellen-WCs für jede
weitere angefangene Woche über die Grundstandzeit der
Vorposition hinaus.
Menge: 1,000 Wo

**1.1.50 Erstellung Verkehrszeichenplan**
Die Erstellung des Verkehrszeichenplans sowie dessen
Vorlage bei der Straßenverkehrsbehörde  erfolgt nach
Eingang einer schriftlichen Auftragserteilung und nur in
Verbindung mit der Beauftragung der
Verkehrssicherungsmaßnahme.

Für die Erstellung eines Verkehrszeichenplans ist mit
einer Vorlaufzeit von mind. 14 Kalendertagen zu planen.

Änderungen im Verkehrszeichenplan
werden gesondert vergütet. Inkl. Ortstermin zur Besichtigung,
Abstimmung und Bestandsaufnahme.

Einrichten einer eingeschränkten Halteverbotszone einschl.
der Gebühren, Vereinfachtes Verfahren, Dauer maximal 30 Tage
Menge: 1,000 Stck

**1.1.60 Beantragung und Einholung VRAO**
Beantragung und Einholung der verkehrsrechtlichen Anordnung nach
§45 StVO bei der zuständigen Straßenverkehrsbehörde
Berlin unter Vorlage einer Vollmacht der bauausführenden
Firma zu deren Lasten.

Die aus der VRAO resultierenden Gebühren trägt der AG.
Der Abruf des Bearbeitungsstands des Antrags auf VRAO
bei der jeweiligen Straßenverkehrsbehörde obliegt dem AG!

Bitte beachten Sie, dass die Dauer der Bearbeitung des
Antrags auf VRAO bei den jeweiligen Behörden unterschiedlich
lang ausfällt.

Verlängerungsanträge oder Änderungsanträge werden gesondert
in Rechnung gestellt.
Menge: 1,000 Stck

**1.1.70 Beantragung Sondernutzung**
Die Beantragung und Einholung der Sondernutzungserlaubnis
für öffentliches Straßenland nach §11 Berliner Straßengesetz
beim örtlich zuständigen Tiefbauamt (Straßenbaulastträger).
Menge: 1,000 Stk

**1.1.80 Absperrmaßnahmen**
Absperrmaßnahmen gemäß Regelplan mit Bauzäunen
  ca. 20 m, Baken, Beleuchtung und Verkehrszeichen.
Menge: 1,000 Stck

**1.1.90 Vorhaltung der Maßnahmen**
Verlängerte Vorhaltung der Absperrmaßnahmen.
Berechnung ab der ersten Woche der Aufstellung.
Menge: 4,000 Wo

#### Abschnitt 1.2 Abbruch- und Demontagearbeiten

*Hinweis: Containergrößen Beschränkung*
Es dürfen Straßenseitig nur Container mit einer Größe bis 3 m³ aufgestellt werden.

**1.2.10 Türen ausbauen, entsorgen**
Holztüren ausbauen und in Container verbringen und entsorgen.

Größe bis 120 x 220 cm
Menge: 12,000 Stk

**1.2.20 Trennwände abbrechen**
Gemauerte Trennwände aus Loch- und massiven Mauersteinen
d= 12.5-24 cm, abbrechen und Transport zum Container.

Abbruchort: Keller unter dem Innenhof
Menge: 140,000 m²

**1.2.30 Estrich abbrechen, Breite 50 cm**
1  Estrichbeton d= 10 cm abbrechen. Estrichbeton beidseitig
mit einer Flex einschneiden. Erdreich/Schuttgemisch bis 35 cm tiefe
abschachten und über die Kellertreppe zum Container verbringen.

Breite:  50 cm, OK Fundament gleich OK vorh. Kellerbetonplatte

Abbruchort: Keller unter dem Innenhof
Menge: 90,000 m

**1.2.40 Erdarbeiten / Bodenaushub / Streifenfundamente**
Bodenaushub in Auffüllungen aus Sand zur Erstellung
der Streifenfundamente/Frostschürzen/Einzelfundament  lösen,
per Handtransport zum Container verbringen und
herstellen des Grobplanums (+/- 2 cm).
Der Aushub wird Eigentum des AN ist komplett abzufahren
und zu entsorgen.

Abtragsstärke: bis zu 30 cm
Ausführungsort: Keller unter dem Innenhof, unter neu zu errichtenden Wänden
Menge: 12,000 m³
- 12, DIN 276-1 2008-12: 311; DIN 276 2018-12: 311
DIN 276-1 2008-12: 311
DIN 276 2018-12: 311

**1.2.50 Entsorgung Bauschutt**
Abfuhr und Entsorgung des angefallenden Bauschutts.

Hinweis: Containergrößen Beschränkung beachten
Menge: 35,000 m³

#### Abschnitt 1.3 Maurerarbeiten

**1.3.10 Streifenfundament herstellen, C 20/25, 50/35 cm**
Fundamente 50/35cm unbewehrt aus Ortbeton C20/25 betonieren.
Transport per Hand durch über den Hof und der Kellertreppe.
OK Fundament gleich OK vorh. Kellerbetonplatte.

Ausführung: gemäß Statik
Ausführungsort: unter neu zu errichtenden Wänden im KG
Menge: 16,000 m³

**1.3.20 Kranfundamente herstellen, C 20/25, 100/100/35 cm**
Kranfundamente als Komplettleistung herstellen 100/100/35 cm,
  Betonsohle einschneiden, Beton, Erdreich, Schutt abbrechen
  und zum Container verbringen.

Größe: 100 x 100 x 35 (l/b/h)
Fundamente betonieren, OK bündig mit der vorhandenen
Kellersohle
Ausführung: gemäß Statik
Menge: 2,000 Stk

**1.3.30 Ortbetonstürze herstellen**
Ortbetonstürze b/d = 17,5/25 cm in C20/25,
oben und unten je 3 Durchmesser 12,
Bügel Durchmesser 8/15 cm bei den Wanddurchbrüchen
Menge: 7,000 m

**1.3.40 Stahlträgerstürze HEA 120 einbauen**
*** Bedarfsposition ohne GB
Stürze für Wanddurchbrüche HEA 120, S235,
 rostschutzgrundiert einbauen,
 Träger mit Teilsteinen ausmauern,
 Putzträger aufbringen und mit
 Kalkzementputz d=2 cm verputzen
Menge: 7,000 m

**1.3.50 Trennwände KS - Mauerwerk herstellen**
Trennwände aus KS Vollsteinmauerwerk gemäß Statik,
d= 17,5 cm KS 12 MG II aufmauern. Mauersperrbahn verlegen.
Transport per Hand zum Hof und über die gewendelte Treppe
zum Keller ,kein Fugenglattstrich, inkl. Wanddurchbrüche
Menge: 150,000 m2

**1.3.60 Maueranschlagsschienen befestigen**
*** Pauschalposition
Maueranschlagschienen befestigen.
  Verbund zwischen alten Pfeilern und neuem Mauerwerk
  mit Klammern herstellen, ohne Berechnung.
Menge: 1,000 Psch

**1.3.70 KS - Mauerwerksstürze einsetzen**
KS Stürze b=17,5 cm liefern und fachgerecht einbauen.

Öffnungslänge: 1,00 m
Menge: 9,000 Stk

**1.3.80 Mauerwerksfuge kraftschlüssig verpressen**
Fuge zwischen Mauerwerk und UK vorhandener
  Stahlträger kraftschlüssig mit Verpressmörtel schließen.
Menge: 75,000 m

**1.3.90 Abbruch Hofdecke, Kappendecke, d=40 cm**
Fachgerechter Abbruch der Hofdecke aus Beton inkl. aller Schichten
und Beschichtungen als Teilabbruchmaßnahme.

Dicke: ca. 40cm
Aufbau Hofdecke: Asphalt, Abdichtung Ziegelsteine (von oben nach unten)

Abbruch von Hand/mit handgeführten Kleingeräten, Ausführung
erschütterungsarm DIN 4150, staubarm TRGS 559, ohne Beschädigung,
ohne Wasserfreisetzung, aufgenommene Stoffe sammeln, zerkleinern,
auf LKW des AN laden, Mengenermittlung nach Aufmaß, die Entsorgung
wird gesondert vergütet.

HINWEIS: Es handelt sich um asbestfreie, jedoch hochteerhaltige Materialien,
Einstufung als Gefahrstoffe und gefährliche Abfälle.
Bei den Arbeiten sind TRGS 524, DGUV 101 004 einzuhalten und umzusetzen
(Arbeiten in kontaminierten Bereichen)
Menge: 5,000 m2

**1.3.100 Bauschutt bis RC-1 AVV 170 101/ 170 107 Verladen, Transport und Entsorgung**
Bauschutt bis RC-1 aufnehmen und in Container verladen.
Fachgerechte Entsorgung und Abtransport gem.
Abfallverzeichnis-Verordnung.

Die tatsächliche Menge ist durch Entsorgungsnachweise
abzurechnen.
Menge: 26,000 t

**1.3.110 Asphalt PAK (teer- und pechhaltig) AVV 170 303 Verladen, Transport und Entsorgung**
Asphalt aufnehmen und in Container verladen.
Fachgerechte Entsorgung und Abtransport gem.
Abfallverzeichnis-Verordnung.
Beim Ausbau sind die TRGS 551 und DGUV 101 004 zu beachten.

Die tatsächliche Menge ist durch Entsorgungsnachweise
abzurechnen.

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Menge: 0,400 t

#### Abschnitt 1.4 Brandschutzarbeiten

**1.4.10 Stahlträgerunterseite einputzen**
Stahlträgerunterseiten mit Kalkzementmörtel inkl. Putzträger
einputzen.

Ort: Stahlträger der Kappendecke
Putzstärke:  20mm
Menge: 20,000 m

**1.4.20 Promat Bekleidung herstellen, Stahlträger Kappendecke**
*** Bedarfsposition ohne GB
Bekleidung Deckenbauart I, II, III.
F 90-A, Flanschbekleidung nach DIN 4102, liefern und fachgerecht
montieren ohne horizontale Stoßhinterlegung aus PROMATECT-H-Silikat-
Brandschutzbauplatten, d = 20 mm zementgebunden, wasserbeständig Z1
ach DIN EN 12467-12, Rohdichte ca. 870 kg/m³, Druckfestigkeit
 ca. 9,3 N/mm² nach DIN EN 826, nichtbrennbar - A1, qualitätsgesichert
nach ISO 9001. Direktbefestigung der
PROMATECT-H-Silikat-Brandschutzbauplatten, d = 20 mm mittels
Hilti Setzbolzen Typ X-U 27 MX, seitlicher Überstand = 25 mm. Angebotene
Promat-Konstruktion: 480.45, Amtlicher Nachweis: ABP
Nr. P-2101/521/18-MPA BS Dem Angebot ist der gültige allgemeine
bauaufsichtliche Nachweis der angebotenen Konstruktion beizufügen.

Bekleidungsdicke:  20 mm
Bekleidungsbreite:  ca. 20 - 40 cm
Art der Bekleidung:  1-seitig
Raumhöhe:  bis 2,50 m
Menge: 10,000 m²

#### Abschnitt 1.5 Fundamente / Unterfahrten Aufzug

*Hinweis: >>> BETON- UND ABDICHTUNGSARBEITEN <<<*

**1.5.10 Planum herstellen für Sauberkeitsschicht**
*** Bedarfsposition ohne GB
Planum herstellen für Sauberkeitsschicht
Max. Abweichung von der Sollhöhe +2/-2cm.
Menge: 3,000 m2

**1.5.20 Trennlage, PE-Folie 0,2 mm**
Trennlage auf Sauberkeitsschicht mit PE-Folie
und Stöße überlappt.

Foliendicke  : 0,2 mm
Stoßüberlappung  : 15 cm
Menge: 3,000 m2

**1.5.30 Erdungsfestpunkt an Bewehrung**
*** Bedarfsposition ohne GB
Erdungsfestpunkt zum Anschluss an die Bewehrung
von Stahlbeton-Gründungsbauteilen. Anschlussstelle
für Ableitung gleichzeitig auch Messstelle für
Durchgangs-/Widerstandsprüfung.

Mindestlänge : 20 cm
Anschlussgewinde : M12
Werkstoff : Edelstahl

Der Anschluss erfolgt bauseitig durch das Elektro-Gewerk
Menge: 1,000 Stk

**1.5.40 Füllbeton C 8/10, Sauberkeitsschicht, 5 cm**
Füllbeton als Sauberkeitsschicht im Gründungsbereich, unbewehrt

Betongüte:  C 8/10
Höhe:  ca. 5 cm
Menge: 0,150 m3

**1.5.50 Bodenplatte C 25/30, d=25 cm, XC2**
Bodenplatte aus Beton, bewehrt, auf Sauberkeitsschicht, Oberfläche
glatt abgezogen. Schalung wird in gesonderter Position abgerechnet.

Betongüte : C 25/30
Expositionsklassen : XC2, WF
Plattendicke : 25 cm
Abmessungen: ca. 1,80 x 1,65m
Menge: 0,750 m3

**1.5.60 Betonwand, Aufzugsunterfahrt,C 25/30, d=25 cm, XC2**
Betonwand als Aufzugsunterfahrt mit biegesteifer Verbindung
im Zusammenhang mit der Bodenplatte hergestellt.
Schalung und Bewehrung in gesonderter Position.

Betongüte: C 25/30
Expositionsklassen: XC2, WF
Dicke: ca. 25 cm
Höhe: ca. 1,75 m
Inkl. Betonpumpe (falls notwendig)
Menge: 2,100 m3

**1.5.70 Beton XC4, XF1, Mehr-/ Minderkosten**
*** Bedarfsposition ohne GB
Mehrkosten für die Ausführung von Beton mit
Expositionsklasse XC4 und XF1, gegenüber Klassen XC2.
Menge: 2,850 m3

**1.5.80 Betonoberfläche ausbessern**
*** Bedarfsposition ohne GB
Oberen Randabschluss der Fundamentwände der Aufzugsunterfahrt
an gebrochenen Ecken und Kanten mit einem geeignetem Mörtelsystem
ausbessern, inkl. aller Vor- und Nebenarbeiten.

Ausführung: 3-seitig
Oberfläche: glatt
Sichtbetonklasse: 2
Wanddicke: 25 cm
Menge: 1,000 m2

**1.5.90 Fugenblech Bodenplatte - Wand**
*** Bedarfsposition ohne GB
Fugenblech, beidseitig beschichtet, eingelegt in Arbeitsfuge, zwischen
Bauteilen, sowie zwischen zwei Betonierabschnitten, für dichte Ausführung
der Betonarbeitsfugen, inkl. Eckstücken, aller Befestigungsteile und Verbindungen.

Einsatzbereich: DIN 18533
Wassereinwirkungsklasse: W2.1-E

Einbauort: zwischen Bodenplatte und aufgehender Wand
Menge: 5,000 m

*Hinweis: >>> SCHALUNGSARBEITEN <<<*

**1.5.100 Schalung, rau, Plattenränder 25 cm**
Schalung für Plattenränder von Boden- und Fundamentplatten,
rau und einhäuptig.

Plattenstärke: 25 cm
Menge: 9,000 m

**1.5.110 Schalung, Wand, Aufzugsunterfahrt, bis ca. 1,75 m**
Schalung der Aufzugsunterfahrt-Wand, Bauteile bewehrt.
Die Schalung wird in der Abwicklung des Bauteils gerechnet (beidseitig).

Schalungsart: glatt
Wanddicke: ca. 25 cm
Höhe: bis ca. 1,75 m
Menge: 9,000 m2

*Hinweis: >>> BEWEHRUNGSARBEITEN <<<*

**1.5.120 Bewehrung Bodenplatte (Aufzugsunterfahrt)**
Betonstabstahl B 500A (BSt 500 DIN 1045) in allen Durchmessern, Längen,
Ausführungen und Abmessungen für alle Ortbetonbauteile liefern und
einbauen, bzw. verlegen.

Menge: ca. 0,13 t
Einbauort: Bodenplatte Aufzugsunterfahrt
Menge: 0,200 t

**1.5.130 Bewehrung Wände (Aufzugsunterfahrt)**
Betonstabstahl B 500A (BSt 500 DIN 1045) in allen Durchmessern, Längen,
Ausführungen und Abmessungen für alle Ortbetonbauteile liefern und
einbauen, bzw. verlegen.

Menge: ca. 0,36 t
Einbauort: Wände Aufzugsunterfahrt
Menge: 0,500 t

#### Abschnitt 1.6 Beschichtung Aufzugswanne

**1.6.10 Mechanische Reinigung Aufzugsunterfahrt Beton**
Als Vorbereitung für die ölbeständige Beschichtung der
Aufzugsunterfahrt den bauseitigen Stahlbeton mechanisch
reinigen, Stahlbeton mit einer Drahtbürste abbürsten
und dann mit einem Industriestaubsauger absaugen.
Zu bearbeitende Flächen: Boden und Seitenwandflächen je
30 cm hoch.
Menge: 12,000 m2

**1.6.20 Hohlkehle Wand-Boden MGIII**
Hohlkehle an Wand-Fußbodenanschlüssen in Mörtel MG III
DIN V 18580 ausbilden.
Menge: 5,500 m

**1.6.30 Kratzspachtelung Fehlstellen**
Kleine Lunker und Fehlstellen im Betonuntergrund mit
einem systemzugehörigen Kratzspachtel egalisieren.
Ausführung nur auf Anforderung und Erfordernis.
Menge: 12,000 m2

**1.6.40 Besch. Aufzugswanne, Spezialdispersionsfarbe**
Geprüfte einkomponentige, wasserverdünnbare und
ölundurchlässige Spezialdispersionsfarbe auf
Polyvinylacetatbasis, Ausführung auf Rohdecke und
Estrichen sowie an den Wänden der Aufzugswannen und
Pumpensümpfe. Geprüft mit allgemeinem bauaufsichtlichen
Prüfzeugnis und zugelassen als Beschichtungsstoff zur
Herstellung von Auffangwannen.
Bestehend aus drei Anstrichen:
- Grundanstrich
- Zwischenbeschichtung
- Schlussbeschichtung
Aufeinanderfolgende Anstriche sind zur Vermeidung von
Fehlstellen mit unterschiedlichen Farbtönen
(wechselweise) aufzubringen. Um die Anzahl der
aufgetragenen Schichten deutlich sichtbar zu machen
sind an den Seitenwänden der zweite und dritte Anstrich
nur so weit hochzuführen, dass vom
vorherigen Anstrich ein Streifen von ca. 1 cm Breite
unüberstrichen sichtbar bleibt (= sichtbarer Aufbau).
Die ausgeführte Beschichtung ist dauerhaft mit den
Angaben laut Zulassung zu kennzeichnen.
Fabrikat, Typ: Brillux Ölwannenbeschichtung 901 o. glw.

Hersteller '..........................................' vom Bieter einzutragen
Menge: 12,000 m2

**1.6.50 Abdeckung Aufzugsunterfahrt Holz und Abdichtung**
Abdeckung aus Holz unverschiebbar, durchtrittsicher
und abgedichtet aufbauen, Lastaufnahme mind. 2 kN/m2,
auf Deckenöffnungen auf der Aufzugsunterfahrt in Höhe
ca. 20 cm über OK Hofdecke.

Rückbau und Entsorgung erfolgt bauseits.
Menge: 5,000 m2
- 5, Leistungsbereiche: 016; DIN 276-1 2008-12: 361; DIN 276 2018-12: 361
Leistungsbereiche: 016
DIN 276-1 2008-12: 361
DIN 276 2018-12: 361

### Titel 2 Fundamente Balkone

#### Abschnitt 2.1 Fundamente Balkone 1.Hof

**2.1.10 Estrich abbrechen, 70x70 cm**
1  Estrichbeton d= 10 cm abbrechen. Estrichbeton vierseitig
  mit einer Flex einschneiden. Erdreich/Schuttgemisch bis 35 cm tiefe
  abschachten und über die Kellertreppe zum Container verbringen.

  Größe:  70 x 70 cm, OK Fundament gleich OK vorh. Kellerbetonplatte
Menge: 8,000 Stk

**2.1.20 Kernbohrungen bis DN 200 in Hofdecke (1. Hof)**
Kernbohrungen mit Diamantbohrgeräten in Hofdecke
in senkrechter Bohrung herstellen. Der anfallende Bohrkörper
ist mitzunehmen und fachgerecht zu entsorgen.

Bohrlochdurchmesser: DN200
Deckendicke: ca. 40cm
Menge: 8,000 St

**2.1.30 Füllbeton C 8/10, Sauberkeitsschicht**
Füllbeton als Sauberkeitsschicht im Gründungsbereich, unbewehrt

Betongüte:  C 8/10
Höhe:  ca. 5 cm
Menge: 4,000 m2

**2.1.40 Trennlage, PE-Folie 0,2 mm**
Trennlage auf Sauberkeitsschicht mit PE-Folie
und Stöße überlappt.

Foliendicke  : 0,2 mm
Stoßüberlappung  : 15 cm
Menge: 1,500 m2

**2.1.50 Einzelfundament herstellen, C25/30, XC4, Ortbeton, inkl. Schalung**
Einzelfundament aus Stahlbeton herstellen, allseitig geschalt,
auf Sauberkeitsschicht inkl. Schalung, gem. Statik.
Bewehrung in gesonderter Position.

Abmessungen B x T x H: 700 x 700 x 2000mm
Festigkeit: C25/30
Expositionsklasse: XC4

Einbauort: Keller 1. Hof
Menge: 8,000 Stk

**2.1.60 Bewehrung Einzelfundamente**
Betonstabstahl B 500A (BSt 500 DIN 1045) in allen Durchmessern, Längen,
Ausführungen und Abmessungen für alle Ortbetonbauteile liefern und
einbauen, bzw. verlegen.

Einbauort: Keller 1. Hof
Menge: 0,400 t

#### Abschnitt 2.2 Erdarbeiten Balkone 2. Hof

**2.2.10 Pflaster/ Gehwegplatten rückbauen**
Aufnehmen von Pflaster, Gehweg- und Terrassenplatten aus Beton
oder Betonwerkstein, einschl. Unterbau aus Beton oder Splitt, etc.
Rückbaumaterial für spätere Entsorgung seitlich lagern.
Menge: 9,700 m2

**2.2.20 Betonfläche abtragen, entsorgen, Stärke 10 cm**
Oberboden von Seitenstreifen bis 10 cm unter altem Pflasterbelag,
ohne Behinderung der Gerüstarbeiten, nach Angabe des AG abtragen
(abfräsen, abschälen) und laden.
Anfallendes Material fachgerecht entsorgen.

Abtragdicke : i. M. 10 cm
Menge: 50,000 m2

**2.2.30 Bodenaushub**
Boden der Baugrube ausheben für die Herstellung der
Balkonfundamente. Entsorgung separat ausgeschrieben.

Aushub Sohle ca. (0,60x0,60x0,90m): 0,32 m³ (für 1 Fundament)
Aushubtiefe:  ca.1,0 m
Bodenbeschreibung:  Bodenklasse 3 bis 5

Baugrubensohle verdichten inkl., falls erforderlich!
Menge: 2,000 m3

**2.2.40 Zulage Handschachtung**
Baugrubenaushub per Handschachtung seitlich lagern
und mittels Schubkarre abtransportieren.
Ausführung nach Anweisung durch den AG

Baugrubentiefe bis ca. 1,0 m
Menge: 2,000 m3

**2.2.50 Boden/Steine AVV 170504 Verladen, Transport und Entsorgung**
Bodenaushub aufnehmen und in Container verladen.
Fachgerechte Entsorgung und Abtransport gem.
Abfallverzeichnis-Verordnung.

Die tatsächliche Menge ist durch Entsorgungsnachweise
abzurechnen.
Menge: 1,600 to

#### Abschnitt 2.3 Fundamente Balkone 2. Hof

**2.3.10 Planum herstellen für Sauberkeitsschicht**
Planum herstellen für Sauberkeitsschicht
Max. Abweichung von der Sollhöhe +2/-2cm.
Menge: 1,100 m2

**2.3.20 Füllbeton C 8/10, Sauberkeitsschicht**
Füllbeton als Sauberkeitsschicht im Gründungsbereich, unbewehrt

Betongüte:  C 8/10
Höhe:  ca. 5 cm
Menge: 0,100 m3

**2.3.30 Trennlage, PE-Folie 0,2 mm**
Trennlage auf Sauberkeitsschicht mit PE-Folie
und Stöße überlappt.

Foliendicke  : 0,2 mm
Stoßüberlappung  : 15 cm
Menge: 1,100 m2

**2.3.40 Einzelfundament herstellen, C25/30, XC4, Ortbeton, inkl. Schalung**
Einzelfundament aus Stahlbeton herstellen, allseitig geschalt,
auf Sauberkeitsschicht inkl. Schalung.
Bewehrung in gesonderter Position.

Abmessungen ca. B x T x H: 600 x 600 x 900 mm
Festigkeit: C25/30
Expositionsklasse: XC4

Einbauort: Keller 2. Hof
(Abmessungen können variieren, falls statisch erforderlich!)
Menge: 6,000 Stk

#### Abschnitt 2.4 Stundenlohnarbeiten

**2.4.10 Stundensatz Facharbeiter**
*** Bedarfsposition ohne GB
Arbeiten, welche nicht in den Positionen erfasst sind und
gegen Nachweis zur Ausführung kommen: Facharbeiter

Stundenlohnarbeiten müssen vor Ausführung durch die
Bauleitung angeordnet werden!
Menge: 1,000 h

**2.4.20 Stundensatz Helfer**
*** Bedarfsposition ohne GB
Arbeiten, welche nicht in den Positionen erfasst sind und
gegen Nachweis zur Ausführung kommen: Helfer

Stundenlohnarbeiten müssen vor Ausführung durch die
Bauleitung angeordnet werden!
Menge: 1,000 h

### Titel 3 Elektroarbeiten

#### Abschnitt 3.1 Elektroarbeiten Keller 1. Innenhof

**3.1.10 Ersetzen der alten Kabeltrassen und Abhängeketten**
Elektrofacharbeiterstunden für das Austauschen der durchgerosteten
  Kabeltrassen und den Austausch der Ketten und den Abstand zur
  Decke zu erhöhen.
Menge: 32,000 Std

**3.1.20 Material Kabeltrassen und Ketten**
Benötigtes Material zur Vorposition.
Menge: 1,000 Stck

*Hinweis: Demontage und Entsorgung*
Demontage von alle bestehenden Leitungen, Entsorgung bzw.
abkappen. inkl., Schalter,
Lampen von Keller Nr4 bis Keller Nr.11.
2 Neue Hauptzuleitung von Allgemein Verteiler neue verlegen
anschließen, absichern und aufteilen.
Neue komplette Elektro Installation AP verlegen für 8 Keller
Abteilungen.
Liefern, montieren und anschließen 8 x Stuck Gitter Lampen
und 8 x AP Schalter.
In jede Keller Abteilung wird pro Keller 1 x Lampe, 1 x
Schalter montiert.

**3.1.30 Rückbau der alten Kellerbeleuchtung**
Alte Beleuchtung der Kellerabteile zurück bauen,
einschl. der Zuleitung und Schalter.
Menge: 1,000 Stck

**3.1.40 Material für Neuinstallation**
Benötigtes Material für die neue Installation der Beleuchtung.
Menge: 1,000 Stck

**3.1.50 Anzusetzende Arbeitszeit**
Arbeitszeit der Monteure für die in Vorpos. aus zuführende Installation.
Menge: 1,000 Stck

#### Abschnitt 3.2 Stundenlohnarbeiten Elektro

**3.2.10 Stundenlohnarbeiten Obermonteur/-in**
*** Bedarfsposition ohne GB
Stundenlohnarbeiten für Obermonteur/-in.
Menge: 1,000 h

**3.2.20 Stundenlohnarbeit Monteur/-in**
*** Bedarfsposition ohne GB
Stundenlohnarbeiten für Monteur/-in.
Menge: 1,000 h

**3.2.30 Stundenlohnarbeit Auszubildende/r**
*** Bedarfsposition ohne GB
Stundenlohnarbeiten für Auszubildende/r.
Menge: 1,000 h

**3.2.40 Fahrtkosten**
*** Bedarfsposition ohne GB
Fahrtkosten (An- und Abfahrt) je Auftrag
Menge: 1,000 Stk
